# MH_Grünlandpflege, Graureinigung, Winterdienst
Angebotsaufforderung (GAEB 90, DA83)
DV-Nummer: 2026_01
Währung: EUR
Auftraggeber: Wohnungsgenossenschaft, Märkische Heimat, ,

## Grünlandpflege, Graureinigung, Winterdie
Datum: 12.02.26

*Hinweis*
Die äußere Erscheinung und der funktionale Zustand von
Außenanlagen, Verkehrsflächen und
Grünbereichen sind ein wesentlicher Bestandteil der
Gesamtqualität einer Immobilie. Sie tragen maßgeblich
zur Wahrnehmung des Wohn- und Lebensumfeldes durch
Mieterinnen und Mieter, Besucherinnen und
Besucher sowie die Öffentlichkeit bei. Gepflegte
Grünflächen, saubere und gepflegte Wege sowie sichere
Verkehrsflächen wirken sich dabei nicht nur positiv
auf das Erscheinungsbild aus, sondern leisten darüber
hinaus einen wichtigen Beitrag zur Werterhaltung und
nachhaltigen Entwicklung des Immobilienbestandes

Vor diesem Hintergrund beabsichtigt die Märkische
Heimat, im Rahmen eines europaweiten
Vergabeverfahrens, die infrastrukturellen
Dienstleistungen in den Bereichen Grünlandpflege
(Grünpflege),
Graureinigung (Graupflege) sowie Winterdienst für ihre
Liegenschaften in Ludwigsfelde, Brandenburg,
neu zu vergeben. Ziel dieser Ausschreibung ist es, ein
leistungsfähiges, fachkundiges und zuverlässiges
Dienstleistungsunternehmen zu beauftragen, das die
anstehenden Aufgaben ordnungsgemäß, kontinuierlich
und in gleichbleibend hoher Qualität erbringt.

Die zu vergebenden Leistungen umfassen sämtliche im
Zusammenhang mit der Pflege, Reinigung und
Verkehrssicherung der Außenanlagen stehenden
Tätigkeiten. Dabei wird besonderer Wert auf eine
ganzheitliche, koordinierte und aufeinander
abgestimmte Ausführung der drei Leistungsbereiche
gelegt, um Synergieeffekte zu nutzen und einen
reibungslosen Ablauf der Arbeiten sicherzustellen. Die
drei
Leistungsfelder gliedern sich hierbei wie folgt:

Grünlandpflege / Grünpflege
Diese umfasst die fachgerechte Pflege und Unterhaltung
sämtlicher Vegetationsflächen, Rasen-,
Stauden- und Gehölzflächen sowie sonstiger begrünter
Bereiche. Ziel ist der Erhalt der Vitalität, der
ökologischen Funktion und der gestalterischen Qualität
der Anlagen. Neben regelmäßig
wiederkehrenden Pflegemaßnahmen sind auch saisonale
und witterungsabhängige Arbeiten zu
berücksichtigen.

Graureinigung / Graupflege
Gegenstand dieses Leistungsbereichs ist die Reinigung,
Pflege und Instandhaltung aller befestigten
Flächen, insbesondere Wege, Plätze, Zufahrten,
Parkflächen und sonstiger Verkehrsflächen. Ziel ist
die Sicherstellung eines dauerhaft sauberen,
ordentlichen und verkehrssicheren Zustandes unter
Berücksichtigung der örtlichen Straßenreinigungs- und
Satzungsregelungen.

Winterdienst
Der Winterdienst dient der Gewährleistung der
Verkehrssicherheit auf Gehwegen, Zuwegungen,
Zufahrten, Stellplätzen und weiteren relevanten
Flächen während der genannten Jahreszeit. Hierzu
zählen insbesondere das Räumen von Schnee und das
Abstumpfen bei Glätte unter Einhaltung der
gesetzlichen Räum- und Streupflichten sowie der
einschlägigen kommunalen Satzungen.

Der Auftragnehmer hat sämtliche Leistungen
fachgerecht, ordnungsgemäß und unter Beachtung der
allgemein anerkannten Regeln der Technik zu erbringen.
Grundlage hierfür sind unter anderem die
einschlägigen gesetzlichen Bestimmungen, Verordnungen
und Satzungen, die Unfallverhütungsvorschriften
sowie die Vorgaben des Auftraggebers. Insbesondere
wird erwartet, dass der Auftragnehmer:

alle Leistungen mit geeignetem, fachlich geschultem
und ausreichend dimensioniertem Personal
ausführt,
moderne, leistungsfähige und möglichst emissionsarme
Maschinen und Geräte einsetzt,
Pflege-, Reinigungs- und Streumittel verwendet, die
den geltenden umweltrechtlichen Anforderungen
entsprechen,
den Verbrauch von Ressourcen (z. B. Wasser, Energie,
Streumittel) auf das erforderliche
Mindestmaß beschränkt,
Maßnahmen zum Schutz von Flora und Fauna
berücksichtigt und Beeinträchtigungen der Umwelt
vermeidet,
eine kontinuierliche Qualitätssicherung sowie eine
regelmäßige Eigenkontrolle der erbrachten
Leistungen sicherstellt.

Ein weiterer wesentlicher Bestandteil der
Leistungserbringung ist eine vollständige,
transparente und
nachvollziehbare Dokumentation. Diese soll
insbesondere Angaben zu Art, Umfang, Zeitpunkt und
Ausführungsort der durchgeführten Arbeiten enthalten
und dem Auftraggeber auf Anforderung zur Verfügung
gestellt werden. Sie dient sowohl der
Qualitätssicherung als auch der Überprüfbarkeit und
Abrechnung der
Leistungen.

Die vorliegende Leistungsbeschreibung wird durch ein
umfassendes Flächenbuch sowie durch Flurkarten
und Lagepläne ergänzt. Aus diesen Unterlagen gehen die
Lage, Größe, Art und Zuordnung der zu
pflegenden und zu reinigenden Flächen eindeutig
hervor. Sie bilden die verbindliche Grundlage für die
Angebotskalkulation sowie für die spätere Durchführung
der Leistungen während der Vertragslaufzeit.

Mit der Vergabe der Leistungen verfolgt die Märkische
Heimat das Ziel, ein wirtschaftlich, fachlich und
organisatorisch leistungsfähiges Unternehmen zu
beauftragen, das sich durch hohe Qualität,
Verlässlichkeit, Flexibilität und
Kooperationsbereitschaft auszeichnet. Angestrebt wird
eine langfristige und
partnerschaftliche Zusammenarbeit, die darauf
ausgerichtet ist, den Wohn- und Aufenthaltswert der
Liegenschaften nachhaltig zu sichern und
kontinuierlich zu verbessern.

Dabei wird vom zukünftigen Auftragnehmer neben der
reinen Leistungserbringung auch ein proaktives,
lösungsorientiertes Handeln erwartet. Dieses umfasst
unter anderem das frühzeitige Erkennen von
Mängeln oder Gefahrenstellen, die eigenständige
Unterbreitung von Verbesserungsvorschlägen sowie eine
enge und konstruktive Abstimmung mit dem Auftraggeber
und dessen Vertretern.

Die in den Ausschreibungsunterlagen definierten
Anforderungen sind verbindlich einzuhalten und
verstehen
sich als Mindestanforderungen. Sie dienen der
Sicherstellung eines einheitlichen, nachvollziehbaren
und
objektiv bewertbaren Leistungsniveaus im Rahmen dieses
EU-weiten Vergabeverfahrens.

Ergänzende Vorbemerkungen nur Graureinigung

Der Auftragnehmer übernimmt für die Laufzeit des
Vertrages die Straßen -/ Gehwegreinigung auf den in den
Flächenverzeichnissen aufgeführten Flächen.

Die Leistung ist u.a. auf öffentlich zugänglichen
Straßen und Wegen durchzuführen. Über die erbrachten
Leistungen hat der Auftragnehmer einen geeigneten
digitalen Leistungsnachweis zu führen.

Wurde die Leistung nicht vertragsgemäß erbracht, hat
der Auftragnehmer auf seine Kosten den
vertragsgemäßen Zustand unverzüglich herzustellen.
Kommt der Auftragnehmer dieser Pflicht nicht nach,
verliert er den hierauf entfallenden
Vergütungsanspruch.

Die Durchführung der Straßen- / Gehwegreinigung
erfolgt im Zeitraum vom 01.04. bis 31.10. des Jahres.
Darüber hinaus ist die Straßen- / Gehwegreinigung
satzungsgemäß zu erbringen, wenn kein Winterdienst
erforderlich ist. Mit den vereinbarten Preisen sind
abgegolten:

Lohnkosten, Einsatz von benötigten Klein- und
Großgeräten, An- und Abfahrten einschließlich aller
Transportkosten, die Kosten für die fachgerechte
Entsorgung des anfallenden Kehrgutes, Abfall, Unrat,
Gehölz, Laub, Glas (einschließlich Transportkosten),
Dokumentation. Zuschläge für Sonn- / Feiertagsarbeit
sind gemäß den Vorgaben bezüglich der Zeiten für die
Leistungserbringung im angebotenen Preis
einzukalkulieren!

Ergänzende Vorbemerkungen nur Winterdienst

Die Schnee - und Eisbeseitigung ist pro Wintersaison
durchzuführen. Die Wintersaison erstreckt sich jeweils
vom ersten Schneefall bzw. Überfrieren bis zum letzten
Schneefall bzw. Überfrieren, im Allgemeinen jedoch
vom 1. November des Jahres bis 31. März des
Folgejahres. Darüber hinaus ist die zusätzliche
Übernahme
des Winterdienstes bei Bedarf auch außerhalb der
Wintersaison durchzuführen.

Grundsätzlich zu beachten ist die
Straßenreinigungssatzung der Stadt Ludwigsfelde in der
jeweils gültigen
Fassung.

Die zu reinigenden Flächen müssen werktags bis 6.30
Uhr, sonn- und feiertags bis 9.00 Uhr geräumt und
gestreut sein. Wenn danach Schnee fällt oder Schnee-
bzw. Eisglätte auftritt, ist unverzüglich, bei Bedarf
auch wiederholt, zu räumen und zu streuen. Diese
Pflicht endet um 20.00 Uhr.

Über die erbrachten Leistungen hat der Unternehmer
einen geeigneten Leistungsnachweis zu führen. Der
Leistungsnachweis ist am Tag der Leistungserbringung
der Verwaltung vorzulegen, für Wochenend- und
Feiertagsarbeiten am folgenden Werktag. Die zeitliche
Durchführung der Leistung ist auf dem
Leistungsnachweis schriftlich durch den Auftraggeber
zu bestätigen. Wurde die Leistung nicht
vertragsgemäß erbracht, hat der Auftragnehmer auf
seine Kosten den vertragsgemäßen Zustand
unverzüglich herzustellen. Am Ende eines jeden Monats
sind die Leistungsnachweise zusammen mit der
Rechnung dem Auftraggeber zuzuleiten.

Einsatz von Maschinen
Für die Räumarbeiten sollen grundsätzlich den
jeweiligen Flächen angepasste, umweltschonende
Maschinen
eingesetzt werden. Sind wegen der Beschaffenheit des
Geländes oder der baulichen Gegebenheiten
Beschädigungen an baulichen Anlagen zu befürchten,
sind Schnee und Eis mit Schneeschiebern,
Schneewannen, Eisschabern, Eisstößern usw. fachgerecht
zu entfernen. In der Regel sind die
Parkstellflächen zu Zeiten der Schneeräumung in
Benutzung. Sollten Fahrzeuge vorhanden sein, sind diese
bei Maschineneinsatz so zu umfahren, dass
Beschädigungen ausgeschlossen werden.

### Titel 01 Grünflächen

#### Bereich 01.01 Strauchflächen

**01.01.1 Gehölzflächen mulchfreie Flächen 15.04. - 31.10.**
Pflanzflächen (Fassadenbegrünung und Hecken) 4x im
Jahr in den
mulchfreien, verfestigten oder verkrauteten Bereichen
grubbern,
schuffeln oder hacken. Hierbei ist das Wurzelwerk der
Gehölze zu
schonen. Angefallenes Laub ist nach dem Hacken soweit
wie möglich
innerhalb der Pflanzungen auszubreiten. Wildkräuter
und Wildlinge
sind zu entfernen. Die Hackgänge sind zwischen 15. 04.
und 31.10.
auszuführen. Der genaue Ausführungstermin ist mit dem
Auftraggeber
abzustimmen. Durch die Abdeckung mit Laub soll der
Boden aufgrund
der einsetzenden Verrottung mit Humus bzw. organischer
Substanz
versorgt und besser durchfeuchtet werden. Die
Anwendung erfolgt
ausschließlich nach Rücksprache bzw. Auftragserteilung
durch den
Auftraggeber.

Überschüssiges Schnitt- und Hackgut sowie Laub ist
spätestens bis
zum folgenden Wochenende fachgerecht zu entsorgen. Bei
Lagerung
auf öffentlichem Gelände ist vom Auftragnehmer die
hierfür
erforderliche Genehmigung einzuholen. Bei Lagerung auf
zu der
Wohnanlage gehörenden Flächen dürfen keine
Pkw-Stellplätze
blockiert werden. Nach Möglichkeit sind Container
aufzustellen und
nach Beendigung der Arbeiten unverzüglich abzufahren.

Steine mit einem Durchmesser über 3 cm sind
aufzunehmen und
fachgerecht zu entsorgen. Fremdstoffe (Unrat), die dem
Haus- oder
Gewerbemüll sowie den verwertbaren Reststoffen
(Papier, Glas,
Kunststoffe und Pfandartikel) zuzuordnen sind, sind
grundsätzlich
aufzunehmen und fachgerecht zu entsorgen.

Abgeworfenes Totholz ist sofort aufzunehmen und
abzufahren.
Trockene, erkrankte und beschädigte Pflanzenteile sind
abzuschneiden und zu entfernen.

Angelegte Gießmulden oder Böschungen sind zu erhalten
und
müssen ggf. nachgearbeitet werden.

Vorhandene Traufkanten gehören zum Pflegebereich, der
Spalt
zwischen Hauswand und Traufkante ist vom Bewuchs
freizuhalten.

Besonders in den Vorgärten, entlang der
Hauszugangswege und im
Bereich der Haus- und Kellereingänge darf kein
überschüssiges Laub
in den Anlagen verbleiben. Es ist zu entfernen und
abzufahren oder in
anderen Gehölzflächen ohne oder mit geringerem
Laubanfall zum
Mulchen einzubringen. In Abstimmung mit dem
Auftraggeber kann das
Mulchen auch mit zerkleinertem Gehölzschnitt
durchgeführt werden.

Rank- und Kletterpflanzen sind in erforderlichen
Abständen an vorh.
Rankhilfen (Pergolen/Gitter/Drähte) anzubinden bzw. in
Gitterpfosten
und -matten einzuflechten. Diese Maßnahmen sind den
Erfordernissen entsprechend zu wiederholen. Im Bereich
von Fenstern
oder anderer freizuhaltender Fassadenteile sind die
Pflanzen
zurückzuschneiden.

Pflanzen, die durch Schädlingsbefall und Krankheiten
auffällig
geworden sind, sind dem AG unverzüglich anzuzeigen und
ggf.
Lösungsvorschläge zu unterbreiten.
Behandlungen an den Pflanzen werden nach Absprache
durch den
AG gesondert beauftragt.

Anzubieten ist die Leistung für jeweils ein
Kalenderjahr.
Menge: 3531,000 m²

**01.01.2 Gehölzflächen mulchfreie Flächen 15.04. - 31.10. (optional)**
*** Bedarfsposition ohne GB
Pflanzflächen (Fassadenbegrünung und Hecken) 7x im
Jahr in den
mulchfreien, verfestigten oder verkrauteten Bereichen
grubbern,
schuffeln oder hacken. Hierbei ist das Wurzelwerk der
Gehölze zu
schonen. Angefallenes Laub ist nach dem Hacken soweit
wie möglich
innerhalb der Pflanzungen auszubreiten. Wildkräuter
und Wildlinge
sind zu entfernen. Die Hackgänge sind zwischen 15. 04.
und 31.10.
auszuführen. Der genaue Ausführungstermin ist mit dem
Auftraggeber
abzustimmen. Durch die Abdeckung mit Laub soll der
Boden aufgrund
der einsetzenden Verrottung mit Humus bzw. organischer
Substanz
versorgt und besser durchfeuchtet werden. Die
Anwendung erfolgt
ausschließlich nach Rücksprache bzw. Auftragserteilung
durch den
Auftraggeber.

Überschüssiges Schnitt- und Hackgut sowie Laub sind
spätestens bis
zum folgenden Wochenende fachgerecht zu entsorgen. Bei
Lagerung
auf öffentlichem Gelände ist vom Auftragnehmer die
hierfür
erforderliche Genehmigung einzuholen. Bei Lagerung auf
zu der
Wohnanlage gehörenden Flächen dürfen keine
Pkw-Stellplätze
blockiert werden. Nach Möglichkeit sind Container
aufzustellen und
nach Beendigung der Arbeiten unverzüglich abzufahren.

Steine mit einem Durchmesser über 3 cm sind
aufzunehmen und
fachgerecht zu entsorgen. Fremdstoffe (Unrat), die dem
Haus- oder
Gewerbemüll sowie den verwertbaren Reststoffen
(Papier, Glas,
Kunststoffe und Pfandartikel) zuzuordnen sind, sind
grundsätzlich
aufzunehmen und fachgerecht zu entsorgen.

Abgeworfenes Totholz ist sofort aufzunehmen und
abzufahren.
Trockene, erkrankte und beschädigte Pflanzenteile sind
abzuschneiden und zu entfernen.

Angelegte Gießmulden oder Böschungen sind zu erhalten
und
müssen ggf. nachgearbeitet werden.

Vorhandene Traufkanten gehören zum Pflegebereich, der
Spalt
zwischen Hauswand und Traufkante ist vom Bewuchs
freizuhalten.

Besonders in den Vorgärten, entlang der
Hauszugangswege und im
Bereich der Haus- und Kellereingänge darf kein
überschüssiges Laub
in den Anlagen verbleiben. Es ist zu entfernen und
abzufahren oder in
anderen Gehölzflächen ohne oder mit geringerem
Laubanfall zum
Mulchen einzubringen. In Abstimmung mit dem
Auftraggeber kann das
Mulchen auch mit zerkleinertem Gehölzschnitt
durchgeführt werden.

Rank- und Kletterpflanzen sind in erforderlichen
Abständen an vorh.
Rankhilfen (Pergolen/Gitter/Drähte) anzubinden bzw. in
Gitterpfosten
und -matten einzuflechten. Diese Maßnahmen sind den
Erfordernissen entsprechend zu wiederholen. Im Bereich
von Fenstern
oder anderer freizuhaltender Fassadenteile sind die
Pflanzen
zurückzuschneiden.

Pflanzen, die durch Schädlingsbefall und Krankheiten
auffällig
geworden sind, sind dem AG unverzüglich anzuzeigen und
ggf.
Lösungsvorschläge zu unterbreiten.

Behandlungen an den Pflanzen werden nach Absprache
durch den
AG gesondert beauftragt.

Anzubieten ist die Leistung für jeweils für ein
Kalenderjahr.
Menge: 3531,000 m²

**01.01.3 Gehölzflächen gemulchte Flächen**
Pflanzflächen (Beete + Strauchflächen) und
Baumscheiben 4x im Jahr
in den gemulchten, Bereichen schuffeln oder hacken.
Hierbei ist das
Wurzelwerk der Gehölze zu schonen. Angefallenes Laub
ist nach dem
Hacken soweit wie möglich innerhalb der Pflanzungen
auszubreiten.

Wildkräuter und Wildlinge sind zu entfernen. Die
Hackgänge sind
zwischen 01. 04. und 31.10. auszuführen. Die genauen
Ausführungstermine sind mit dem Auftraggeber
abzustimmen.

Durch die Abdeckung mit Laub oder Rindenmulch soll der
Boden
aufgrund der einsetzenden Verrottung mit Humus bzw.
organischer
Substanz versorgt und besser durchfeuchtet werden. Die
Anwendung
erfolgt ausschließlich nach Rücksprache bzw.
Auftragserteilung durch
den Auftraggeber.

Überschüssiges Schnitt- und Hackgut sowie Laub ist
spätestens bis
zum folgenden Wochenende fachgerecht zu entsorgen. Bei
Lagerung
auf öffentlichem Gelände ist vom Auftragnehmer die
hierfür
erforderliche Genehmigung einzuholen. Bei Lagerung auf
zu der
Wohnanlage gehörenden Flächen dürfen keine
Pkw-Stellplätze
blockiert werden. Nach Möglichkeit sind Container
aufzustellen und
nach Beendigung der Arbeiten unverzüglich abzufahren.

Steine mit einem Durchmesser über 3 cm sind
aufzunehmen und
fachgerecht zu entsorgen. Fremdstoffe, die dem Haus-
oder
Gewerbemüll sowie den verwertbaren Reststoffen
(Papier, Glas,
Kunststoffe und Pfandartikel) zuzuordnen sind, sind
grundsätzlich
aufzunehmen und fachgerecht zu entsorgen.

Abgeworfenes Totholz ist sofort aufzunehmen und
abzufahren.
Trockene, erkrankte und beschädigte Pflanzenteile sind
abzuschneiden und zu entfernen.

Angelegte Gießmulden oder Böschungen sind zu erhalten
und
müssen ggf. nachgearbeitet werden.

Vorhandene Traufkanten gehören zum Pflegebereich, der
Spalt
zwischen Hauswand und Traufkante ist vom Bewuchs
freizuhalten.

Besonders in den Vorgärten, entlang der
Hauszugangswege und im
Bereich der Haus- und Kellereingänge darf kein
überschüssiges Laub
in den Anlagen verbleiben. Es ist zu entfernen und
abzufahren oder in
anderen Gehölzflächen ohne oder mit geringerem
Laubanfall zum
Mulchen einzubringen. In Abstimmung mit dem
Auftraggeber kann das
Mulchen auch mit zerkleinertem Gehölzschnitt
durchgeführt werden.

Rank- und Kletterpflanzen sind in erforderlichen
Abständen an vorh.
Rankhilfen (Pergolen/Gitter/Drähte) anzubinden bzw. in
Gitterpfosten
und -matten einzuflechten. Diese Maßnahmen sind den
Erfordernissen entsprechend zu wiederholen. Im Bereich
von Fenstern
oder anderer freizuhaltender Fassadenteile sind die
Pflanzen
zurückzuschneiden.

Anzubieten ist die Leistung für jeweils ein
Kalenderjahr.
Menge: 20519,000 m²

**01.01.4 Gehölzschnitt - Auslichtungs-/Verjüngungsschnitt**
Die Gehölze (Strauchflächen) sind im Winter
fachgerecht zu
schneiden, abzusetzen oder auszulichten einschl.
Abfuhr. Die Abfuhr
hat spätestens bis zum folgenden Wochenende zu
erfolgen. Das
radikale Stutzen von Gehölzen ist nicht gestattet.

Auslichtungs-, Verjüngungs- und Rückschnitt müssen
unter
Rücksichtnahme auf die arteigene Wuchsform und
Regenerationstätigkeit der einzelnen Gehölzarten
ausgeführt werden.
Bei Nichtbeachtung wird Schadenersatz verlangt. Auf
die Einhaltung
des Brandenburgisches Ausführungsgesetz zum
Bundesnaturschutzgesetz ist unbedingt zu achten. Das
bedeutet, dass
der Gehölzschnitt bis Ende Februar erledigt sein muss.
Insbesondere
ist der Schnitt der Gehölze an Gebäuden, Keller- und
Parterrefenstern,
Balkonen, Wegebeleuchtungen, Zäunen, Schächten und
Hydranten,
Hinweisschildern und -tafeln sowie entlang der
Hauszugangs- und
Wirtschaftswege, der Müll-, Klopf- und Parkplätze so
vorzunehmen,
dass ein Nachschneiden während der Verbotszeit nicht
erforderlich
wird.

Jährlich sind ca. 1/3 der Gehölzflächen fachgerecht zu
schneiden,
abzusetzen oder auszulichten, die verbleibenden 2/3
sind fachgerecht
nachzuschneiden und zu verjüngen.

Besondere Sorgfalt ist auf sämtliche in den Anlagen
befindlichen
Feuerwehrflächen und Feuerwehrzufahrten zu legen. Hier
hat der
Schnitt so zu erfolgen, dass keine Behinderungen von
Rettungsfahrzeugen auftreten können und das
erforderliche
Lichtraumprofil gewährleistet ist.

Ist aufgrund nachlässiger, versäumter bzw.
unzureichender
Schnittmaßnahmen während der Verbotszeit ein
Beschneiden der
Bäume oder Sträucher unumgänglich, muss der
Auftragnehmer die für
die Durchführung erforderlichen Befreiungen gemäß der
Baumschutzverordnung des Landes Brandenburg einholen
bzw. hat er
die für Ordnungswidrigkeiten festgesetzte Geldbuße zu
tragen.

Anzubieten ist die Leistung für jeweils ein
Kalenderjahr.
Menge: 20481,000 m²

**01.01.5 Gehölzschnitt - Verkehrssicherheit**
Formschnitt und Pflegeschnitt von Solitärsträuchern,
Strauchflächen
und Formhecken zur Erhaltung der Verkehrssicherheit
sowie
gewünschter Wuchsformen 2 mal jährlich, einmal im
Frühjahr Mai
Juni und einmal im Herbst September - Oktober.

Wenn möglich, soll die Durchführung außerhalb der
Vogelbrutzeiten
erfolgen. Rückschnitt erfolgt an Wegen, Stellplätzen,
Straßen und
weiteren Verkehrsflächen.

In Abstimmung mit dem Auftraggeber kann zerkleinerter
Gehölzschnitt
als Mulchmaterial eingesetzt werden.

Das Bundesnaturschutzgesetz ist zu beachten.

Anzubieten ist die Leistung für jeweils ein
Kalenderjahr.
Menge: 24918,000 m²

**01.01.6 Gehölzschnitt - Traufen**
Formschnitt und Pflegeschnitt von Traufflächen zur
Erhaltung der
gewünschter Wuchsformen.1 mal jährlich, einmal im
Herbst
September - Oktober.

Wenn möglich soll die Durchführung außerhalb der
Vogelbrutzeiten
erfolgen. Rückschnitt erfolgt an den als Traufen
bezeichneten Flächen
rund um die Gebäude.

In Abstimmung mit dem Auftraggeber kann zerkleinerter
Gehölzschnitt
als Mulchmaterial eingesetzt werden.

Das Bundesnaturschutzgesetz ist zu beachten.

Anzubieten ist die Leistung für jeweils ein
Kalenderjahr.
Menge: 3454,000 m²

**01.01.7 Düngung (optional)**
*** Bedarfsposition ohne GB
Düngung von Solitärsträuchern, Strauchflächen und
Formhecken mit
einem organischen Dünger im Zuge der Auflockerung des
Bodens.
Der Dünger soll gleichmäßig und vollflächig
ausgebracht werden. Eine
leichte Einarbeitung des Düngers ist erforderlich.

Düngerrückstände auf angrenzenden Wegen oder
Rasenflächen sind
unverzüglich zu beseitigen.

Die Leistung wird nur nach separatem Auftrag durch den
AG aktiviert.

Anzubieten ist die Leistung für jeweils eine Düngung.
Menge: 24918,000 m²

**01.01.8 Nachpflanzungen**
Der AN informiert 2 mal jährlich den AG, ob es Bedarf
an
Nachpflanzungen bei den zu pflegenden Stauden, Beeten
und
Gehölzen gibt.

Der AN erstellt dem AG nach gemeinsamer Absprache ein
separates
Angebot mit den nachzupflanzenden Pflanzsorten,
einschließlich
Lieferung, Pflanzung und Anwuchspflege.

Die Information und die Angebote zu Nachpflanzungen
sind in
folgenden Zeiträumen zu erbringen:
Zeitraum 1  15.03. bis 15.05.
Zeitraum 2  15.09. bis 15.10.

Nachpflanzungen werden nur nach separatem Auftrag
durch den AG
aktiviert.

Anzubieten ist die Leistung für jeweils ein
Kalenderjahr.
Menge: 1,000 psch

#### Bereich 01.02 Wiesen

**01.02.1 Unterhaltungspflege Wiesenflächen**
Mähen
Die Wiesenflächen sind im Zeitraum zwischen Oktober
und Dezember
1 x zu mähen.
Durchführung mit geeigneten, flächenschonenden
Geräten. Jeder
Pflegegang muss am Ort der Durchführung bestätigt
werden.

Der Schnitt erfolgt frühestens im Oktober. Der
Zeitpunkt der Mahd
richtet sich nach der Blüte der Wiesenkräuter und ist
mit dem
Auftraggeber abzustimmen. Es kann erforderlich werden,
die Wiesen
in Teilbereichen zu mähen, um das Überhandnehmen
einzelner
störender Kräuter zu verhindern. Die Schnitthöhe darf
6 cm nicht
unterschreiten und das Mähgut ist abzufahren.

Bei anhaltender Trockenheit und intensiver
Sonneneinstrahlung darf
nicht gemäht werden.

Im Herbst sind die Wiesenflächen vom anfallenden Laub
zu befreien.

Im gesamten Jahr sind Fremdstoffe, die dem Haus- oder
Gewerbemüll
sowie den verwertbaren Reststoffen (Papier, Glas,
Kunststoffe und
Pfandartikel) zuzuordnen sind, grundsätzlich
aufzunehmen und
fachgerecht zu entsorgen.

Abgeworfenes Totholz ist sofort aufzunehmen und
abzufahren. Die
Kanten der Wiesenflächen sind wie die Rasenkanten zu
behandeln
(siehe Leistungstext Rasenpflege).

Arbeiten in Stammnähe sind so auszuführen, dass keine
Rindenschäden entstehen. Entstehende Schäden werden
durch den
AG zur Behandlung beauftragt und die Kosten von
Rechnungen des
AN abgezogen!

Anzubieten ist die Leistung für jeweils ein
Kalenderjahr.
Menge: 1582,000 m²

#### Bereich 01.03 Rasenpflege nach DIN 18917 mit Ergänzung

**01.03.1 Rasenpflege nach DIN 18917 mit Ergänzungen**
Rasenkanten in der alten Flucht, entlang befestigter
Wege,
Bordsteine, Beete und befestigter Flächen 1x im Jahr
im Spätsommer,
ggf. wenn notwendig mit Schnur abstechen, mit Ausnahme
der von
Pflanzungen überdeckten Rasenkanten, abgestochene
Rasenteile
entfernen und fachgerecht entsorgen.

Den Rasen mit geeignetem Gerät (Sichelmäher,
Aufsitzmäher,
Trimmer etc.) regelmäßig vollständig mähen.
Vollständig bedeutet,
dass alle Flächen in einem Bereich zeitnah (1 Tag)
gemäht werden
und nicht nur die mit einem Aufsitzmäher befahrbaren
Flächen.
Besonders in Böschungsbereichen ist darauf zu achten,
dass die
Böschungskanten nicht beschädigt werden.

Pflegefrequenzen im Regelfall
April: alle 14 Kalendertage
Mai  Juli: alle 7 Kalendertage
August  Oktober: alle 14 Kalendertage
November  März: keine Wachstumsperiode à keine Mahd

Sollten Schäden an den Rasenflächen durch das Mähen
entstehen,
wird die unentgeltliche Düngung und Bewässerung bzw.
eine
kostenlose Neuaussaat des Rasens verlangt. Bei
anhaltender
Trockenheit und hochsommerlichen Temperaturen darf der
Rasen
nicht geschnitten werden. In Absprache mit dem AG
sollen dann die
Gehölze und Beetflächen bewässert werden. Siehe
Position
Bewässerung.

Das Mähgut ist von befestigten Flächen, wie z. Bsp.
Stellplätzen,
Wegen und Straßen, zu entfernen.

Das Mulchen ist gestattet, wenn es fachgerecht
durchgeführt wird,
d.h., wenn die abgemähten Grasteile kürzer als die
Schnitthöhe (die
stehenbleibende Grasnarbe) sind. Das Mähgut darf nur
auf der Fläche
liegen bleiben, wenn ein Verklumpen durch geeignete,
flächenschonende Geräte ausgeschlossen ist. Die
häufigeren Schnitte
beim Mulchen gehen zu Lasten des Auftragnehmers, da
die Abfuhr
des Mähgutes entfällt.

Im gesamten Jahr sind Fremdstoffe, die dem Haus- oder
Gewerbemüll
sowie den verwertbaren Reststoffen (Papier, Glas,
Kunststoffe und
Pfandartikel) zuzuordnen sind, grundsätzlich vor der
Rasenmahd
aufzunehmen und fachgerecht zu entsorgen.

Abgeworfenes Totholz ist sofort aufzunehmen und
abzufahren.
Säubern der Rasenfläche von Schnittgut, herabfallenden
Ästen und
Laub, auch Sommerlaub, Abfuhr spätestens bis zum
folgenden
Wochenende.

100 % der Rasenflächen sind einmal jährlich mit
organischem
Langzeitdünger 5 g/m2 organischem NPK-Dünger (8 - 4-5,
Oscorna
Rasaflor oder gleichw.) gleichmäßig zu düngen.
Ausbringung nach
dem ersten (1.) Schnitt.

Nachsaat von Fehlstellen im Rasen bis zu 1 m² einmal
im Jahr im
Frühjahr mit einer geeigneten Rasensamenmischung.
Flächen unter
Baumkronen sind davon ausgenommen.

Im Bereich von Baumkronen ist besonders auf
oberflächennahe
Wurzeln zu achten. Die Schnitthöhen sind so
anzupassen, dass keine
Wurzeln angeschnitten werden. Mäharbeiten in Stammnähe
sind so
auszuführen, dass keine Rindenschäden entstehen.
Entstehende
Schäden werden durch den AG zur Behandlung beauftragt
und die
Kosten von Rechnungen des AN abgezogen!

Anzubieten ist die Leistung für jeweils ein
Kalenderjahr.
Menge: 131390,000 m²

**01.03.2 Rasendüngung (optional)**
*** Bedarfsposition ohne GB
100 % der Rasenflächen sind nach separater
Beauftragung durch den
AG mit organischem Langzeitdünger 5 g/m2 oder
organischem
NPK-Dünger (8-4-5, Oscorna Rasaflor oder gleichw.)
gleichmäßig zu
düngen. Ausbringung im Herbst.

Anzubieten ist die Leistung für eine Düngung.
Menge: 131390,000 m²

**01.03.3 Rasennachsaat (optional)**
*** Bedarfsposition ohne GB
Wenn es größere Fehlstellen im Rasen gibt (> 1m²),
soll ein Hinweis
an den AG erfolgen. Nachsaat kann dann nach separater
Beauftragung durch den AG ausgeführt werden.
Abrechnung erfolgt nach tatsächlichem Aufwand.
Keine Nachsaat in Trockenperioden.

Anzubieten ist die Leistung pro m² für eine Nachsaat.
Menge: 1,000 m²

#### Bereich 01.04 Pflanzflächen

**01.04.1 Bewässerung von Pflanzflächen komplett (optional)**
*** Bedarfsposition ohne GB
Bedarfsgerechte Bewässerung von folgenden Flächen:
Beete,
Hecken, Strauchflächen, Solitärsträuchern,
Bodendeckern,
Fassadenbegrünung und Neuanpflanzungen mittels
Gießwagen,
Standrohr bzw. anderer mobiler Systeme.

Die Bewässerung ist nur bei Bedarf frühmorgens oder
abends zur
Vermeidung von Verdunstungsverlusten durchzuführen.
Gießmengen
sind an die jeweiligen Wetterbedingungen anzupassen.

Pflanzen sind auf Schäden durch zu wenig Wasser zu
überprüfen.

Pflegeintervall:
Mai  September: bei Bedarf / wetterabhängig

Auf Abruf durch den AG
Die zu bewässernde Fläche beträgt 35.357 m².
Anzubieten ist die Leistung für einmal bewässern.
Menge: 1,000 psch

**01.04.2 Bewässerung von Pflanzflächen Teilflächen Hecken, Strauchflächen, Solitärsträucher (optional)**
*** Bedarfsposition ohne GB
Bedarfsgerechte Bewässerung von folgenden Flächen:
Hecken,
Strauchflächen, Solitärsträuchern, und
Neuanpflanzungen mittels
Gießwagen, Standrohr bzw. anderer mobiler Systeme.

Die Bewässerung ist nur bei Bedarf frühmorgens oder
abends zur
Vermeidung von Verdunstungsverlusten durchzuführen.
Gießmengen
sind an die jeweiligen Wetterbedingungen anzupassen.

Pflanzen sind auf Schäden durch zu wenig Wasser zu
überprüfen.

Pflegeintervall:
Mai  September: bei Bedarf / wetterabhängig

Auf Abruf durch den AG
Die zu bewässernde Fläche beträgt 24.918 m².
Anzubieten ist die Leistung für einmal bewässern.
Menge: 1,000 psch

**01.04.3 Bewässerung von Pflanzflächen Teilflächen Beete, Bodendecker, Fassadenbegrünung (optional)**
*** Bedarfsposition ohne GB
Bedarfsgerechte Bewässerung von folgenden Flächen:
Beete,
Bodendeckern, Fassadenbegrünung und Neuanpflanzungen
mittels
Gießwagen, Standrohr bzw. anderer mobiler Systeme.

Die Bewässerung ist nur bei Bedarf frühmorgens oder
abends zur
Vermeidung von Verdunstungsverlusten durchzuführen.
Gießmengen
sind an die jeweiligen Wetterbedingungen anzupassen.

Pflanzen sind auf Schäden durch zu wenig Wasser zu
überprüfen.

Pflegeintervall:
Mai  September: bei Bedarf / wetterabhängig

Auf Abruf durch den AG
Die zu bewässernde Fläche beträgt 10.439 m².
Anzubieten ist die Leistung für einmal bewässern.
Menge: 1,000 psch

**01.04.4 Säuberung der Rasenflächen von Laub**
Säubern der Rasenflächen von Laub zur Vermeidung von
Rasenfilz,
Fäulnis und Schimmelbildung.

Anfallendes Laub wird Eigentum des AN und ist
fachgerecht bei einem
kommunalen oder privaten Fachentsorger zu entsorgen.

Pflegeintervall:
Oktober  November: 1 mal im Zeitraum Okt. bis Nov.

Anzubieten ist die Leistung für jeweils ein
Kalenderjahr.
Menge: 131390,000 m²

**01.04.5 Wartung und Unterhaltungspflege einer extensiven Dachbegrünung**
Die Pflege hat nach den aktuellen
FLL-Dachbegrünungsrichtlinien
sowie der DIN 18919 zu erfolgen. Ziel ist der Erhalt
einer
flächendeckenden, standortgerechten Vegetation.

Da diese Arbeiten auf dem Dach stattfinden, müssen die
Unfallverhütungsvorschriften (UVV) und die Nutzung
vorhandener
Absturzsicherungen (Anschlagpunkte oder Geländer) vom
Auftragnehmer eingehalten werden.

Sichtung & Dokumentation:
Begehung der Dachfläche, Prüfung des
Vegetationszustandes sowie
Sichtprüfung der sichtbaren Dachanschlüsse auf
mechanische
Beschädigungen.

Vegetationspflege:
Fachgerechtes Entfernen von unerwünschtem
Fremdbewuchs (insb. Gehölze, Disteln, invasive Gräser,
kleine Bäume).
Entfernen von Laub- und Unratablagerungen von der
Vegetationsfläche.
Bei Bedarf: Nachsaat oder Nachpflanzung von Fehlstellen
(Abrechnung nach Aufwand).

Technische Wartung:
Reinigen der Kontrollschächte und Dachabläufe.
Freihalten der Kiesfang- und Randstreifen von Bewuchs.
Säuberung von Entwässerungsrinnen und Kiesstreifen.

Entsorgung:
Sämtliches anfallendes Schnittgut, Unkraut und Unrat
sind
vom Dach abzutransportieren und fachgerecht zu
entsorgen.

Pflegeintervall:
September - November: 1 mal pro Jahr

Anzubieten ist die Leistung für jeweils ein
Kalenderjahr.
Menge: 2857,000 m²

### Titel 02 Graureinigung

#### Bereich 02.01 Verkehrsflächen

**02.01.1 Regelmäßige Reinigung von Verkehrsflächen**
Sichtkontrolle hinsichtlich des Zustandes der Flächen
und soweit
erforderlich Säubern und Kehren der Gehweg-, Straßen-
und
Verkehrsflächen gemäß geltender Satzung und Flächen
gemäß
Flächenverzeichnis.

Die Flächen sind von Splitt, Papier, Abfall, Gehölz,
Laub, Glas und
groben Schmutz zu säubern. Bewuchs wie z. Bsp. Gras,
Wildkraut,
Samenaufwuchs etc. ist zu beseitigen, Wildkraut
zwischen
Pflastersteinen, in Randbereichen und Mauersockeln ist
zu beseitigen.
Hierbei sind thermische oder mechanische Verfahren zu
bevorzugen;
chemische Verfahren nur nach Genehmigung durch den AG.
Regelmäßige Kontrolle der Sinkkästen / Sickerschächte
im
Leistungsbereich und soweit erforderlich Aufnehmen und
Leeren der
Auffangeimer, Reinigen der offenen und geschlossenen
Regenrinnen
und Durchlässe in Bordanlagen zur sicheren Ableitung
von
Regenwasser.

Sichtkontrolle der Flächen hinsichtlich des
Laubabfalls und soweit
erforderlich Laubaufnahme. Anfallendes Abfallmaterial
geht in das
Eigentum des Auftragnehmers über und ist vom
Auftragnehmer
ordnungsgemäß und fachgerecht zu entsorgen.

Intervall: (parallel zur Rasenmahd)

Anzubieten ist die Leistung für jeweils ein
Kalenderjahr.
Menge: 50646,000 m²

**02.01.2 Regelmäßige Reinigung von wassergebundenen Flächen**
Pflege und Unterhaltung wassergebundener Flächen (z. B.
Wege und Platzflächen) innerhalb der Liegenschaften des
Auftraggebers.
Ziel der Leistung ist der Erhalt der
Verkehrssicherheit sowie
eines ordentlichen und gepflegten Erscheinungsbildes.
Leistungsumfang
Sichtkontrolle der wassergebundenen Flächen
Manuelles Entfernen von losem Unrat und
Grobschmutz
Schonende Laubbeseitigung in Handarbeit (z. B. Harke,
Laubgreifer)
Erhalt des vorhandenen Oberflächenprofils
Nicht Bestandteil der Leistung
Einsatz von Kehrmaschinen, Bürstmaschinen oder
Laubbläsern
Nassreinigung oder Einsatz von Wasser
Abtrag oder Ausspülung der Deckschicht
Grundhafte Instandsetzung, Profilierung oder
Neuaufbau der Fläche
Ausführungsbedingungen
Die Arbeiten sind so auszuführen, dass die
wassergebundene Deckschicht nicht beschädigt oder
abgetragen wird.
Schäden, die durch unsachgemäße Ausführung
entstehen, gehen zu Lasten des Auftragnehmers.
Intervall
2 Pflegegänge pro Jahr
1× im April/Mai
1× im Oktober/November
Menge: 4891,000 m²

#### Bereich 02.02 Stellplätze

**02.02.1 Regelmäßige Reinigung von Stellplatzflächen**
Sichtkontrolle hinsichtlich des Zustandes der Flächen
und soweit
erforderlich Säubern und Kehren der Stellplatzflächen
gemäß
geltender Satzung und Flächen gemäß
Flächenverzeichnis. Die
Flächen sind von Splitt, Papier, Abfall, Gehölz, Laub,
Glas und groben
Schmutz zu säubern. Bewuchs wie z. Bsp. Gras,
Wildkraut,
Samenaufwuchs etc. ist zu beseitigen. Wildkraut
zwischen
Pflastersteinen ist zu beseitigen.

Regelmäßige Kontrolle im Leistungsbereich und soweit
erforderlich
Aufnehmen und Leeren der Auffangeimer, Säubern der
offenen und
geschlossenen Regenrinnen und Durchlässe in
Bordanlagen zur
sicheren Ableitung von Regenwasser.

Sichtkontrolle der Flächen hinsichtlich des
Laubabfalls und soweit
erforderlich Laubaufnahme. Anfallendes Abfallmaterial
geht in das
Eigentum des Auftragnehmers über und ist vom
Auftragnehmer
ordnungsgemäß und fachgerecht zu entsorgen.
Ausgekehrte Sickerfugen sind mit Naturbruch-Splitt der
Körnung 2/5
mm bis zur Pflasteroberkante aufzufüllen.

Intervall: (parallel zur Rasenmahd)
April: alle 14 Kalendertage
Mai  Juli: alle 7 Kalendertage
August  Oktober: alle 14 Kalendertage

Anzubieten ist die Leistung für jeweils ein
Kalenderjahr.
Menge: 17078,000 m²

**02.02.2 Intensive Reinigung von Stellplatzflächen**
Sichtkontrolle hinsichtlich des Zustandes der Flächen
und soweit
erforderlich Säubern und Kehren der Stellplatzflächen
gemäß
Flächenverzeichnis. Die Flächen sind von Splitt,
Papier, Abfall,
Gehölz, Laub, Glas und groben Schmutz zu säubern.
Bewuchs wie z.
Bsp. Gras, Wildkraut, Samenaufwuchs etc. ist zu
beseitigen. Wildkraut
zwischen Pflastersteinen ist zu beseitigen.

Kontrolle der Sinkkästen / Sickerschächte im
Leistungsbereich und
soweit erforderlich Aufnehmen und Leeren.

Aufnehmen und Leeren der Auffangeimer, Säubern der
offenen und
geschlossenen Regenrinnen und Durchlässe in
Bordanlagen zur
sicheren Ableitung von Regenwasser.

Sichtkontrolle der Flächen hinsichtlich des
Laubabfalls und soweit
erforderlich Laubaufnahme. Anfallendes Abfallmaterial
geht in das
Eigentum des Auftragnehmers über und ist vom
Auftragnehmer
ordnungsgemäß und fachgerecht zu entsorgen.

Ausgekehrte Sickerfugen sind mit Naturbruch-Splitt der
Körnung 2/5
mm bis zur Pflasteroberkante aufzufüllen.

Beseitigung von Öl- und Kraftstoffspuren (mit
Bindemittel).

Dienstfahrzeuge haben Zufahrten und Feuerwehrzufahrten
während
der Reinigungsarbeiten freizuhalten.

Die Stellflächen sind für die Dauer der Arbeiten von
den Mietern nicht
nutzbar und müssen vorher von diesen beräumt werden.
Notwendige
Beschilderung ist durch den Dienstleister mind. 7
Kalendertage vorher
aufzustellen. Die maximale Dauer für die Durchführung
der
Reinigungsarbeiten beträgt je Stellplatzfläche 1
Werktag.

Der AN liefert eine grobe Terminplanung für sämtliche
Stellplatzflächen bis zum 31.01. des jeweiligen Jahres.

Der AN informiert den AG einen Monat vor Umsetzung zur
Terminplanung der großen PPL-Reinigung und konkreten
Stellplatzanlagen.

Intervall:
1 mal jährlich

Anzubieten ist die Leistung für jeweils ein
Kalenderjahr.
Menge: 17078,000 m²

#### Bereich 02.03 Spielplätze

**02.03.1 Intensive Reinigung von Spielplatzflächen**
Beseitigung von Glasscherben, Papier, Abfällen,
Verpackungen
u.a.m.

Durchharken der Sandspielanlage.

Entfernen von Laub sowie von Verunreinigungen Leeren
der
Abfalleimer.

Anfallender Abfall wird Eigentum des AN und ist
fachgerecht zu
entsorgen.

Intervall:
14-tägig

Anzubieten ist die Leistung für jeweils ein
Kalenderjahr.

Die Menge setzt sich zusammen aus: 1.285 m²
Fallschutzflächen
und 75 m² Spielsand.
Menge: 1360,000 m²

#### Bereich 02.04 Müllplatzflächen

**02.04.1 Intensive Reinigung von Müllplatzflächen, bis 100 m² (optional)**
*** Bedarfsposition ohne GB
Freiräumen der Müllplatzflächen von Müllbehältern
sowie wieder
Aufstellen der Müllbehälter nach der Reinigung.

Beseitigung von Glasscherben, Papier, Abfällen, auch
organischen,
Verpackungen u.a.m., entfernen von Laub. Anfallender
Abfall wird
Eigentum des AN und ist fachgerecht zu entsorgen.

Reinigung von Müllplatzflächen incl. Böden,
Einfassungen und ggf.
Umzäunung, Abspülen bzw. Nassreinigung der Bodenbeläge
mittels
Hochdruckreiniger.

Durchführung: einmalig nach Auftrag durch den AG.

Anzubieten ist die Leistung jeweils für einen Einsatz.
Menge: 1,000 psch

**02.04.2 Intensive Reinigung von Müllplatzflächen, 101 - 300 m² (optional)**
*** Bedarfsposition ohne GB
Freiräumen der Müllplatzflächen von Müllbehältern
sowie wieder
Aufstellen der Müllbehälter nach der Reinigung.

Beseitigung von Glasscherben, Papier, Abfällen, auch
organischen,
Verpackungen u.a.m., entfernen von Laub. Anfallender
Abfall wird
Eigentum des AN und ist fachgerecht zu entsorgen.

Reinigung von Müllplatzflächen incl. Böden,
Einfassungen und ggf.
Umzäunung, Abspülen bzw. Nassreinigung der Bodenbeläge
mittels
Hochdruckreiniger.

Durchführung: einmalig nach Auftrag durch den AG.

Anzubieten ist die Leistung jeweils für einen Einsatz.
Menge: 1,000 psch

**02.04.3 Intensive Reinigung von Müllplatzflächen, 301 - 500 m² (optional)**
*** Bedarfsposition ohne GB
Freiräumen der Müllplatzflächen von Müllbehältern
sowie wieder
Aufstellen der Müllbehälter nach der Reinigung.

Beseitigung von Glasscherben, Papier, Abfällen, auch
organischen,
Verpackungen u.a.m., entfernen von Laub. Anfallender
Abfall wird
Eigentum des AN und ist fachgerecht zu entsorgen.

Reinigung von Müllplatzflächen incl. Böden,
Einfassungen und ggf.
Umzäunung, Abspülen bzw. Nassreinigung der Bodenbeläge
mittels
Hochdruckreiniger.

Durchführung: einmalig nach Auftrag durch den AG.

Anzubieten ist die Leistung jeweils für einen Einsatz
Menge: 1,000 psch

**02.04.4 Intensive Reinigung von Müllplatzflächen, > 500 m² (optional)**
*** Bedarfsposition ohne GB
Freiräumen der Müllplatzflächen von Müllbehältern
sowie wieder
Aufstellen der Müllbehälter nach der Reinigung.

Beseitigung von Glasscherben, Papier, Abfällen, auch
organischen,
Verpackungen u.a.m., entfernen von Laub. Anfallender
Abfall wird
Eigentum des AN und ist fachgerecht zu entsorgen.

Reinigung von Müllplatzflächen incl. Böden,
Einfassungen und ggf.
Umzäunung, Abspülen bzw. Nassreinigung der Bodenbeläge
mittels
Hochdruckreiniger.

Durchführung: einmalig nach Auftrag durch den AG.

Anzubieten ist die Leistung jeweils für einen Einsatz.

Menge maximal 1.623 m2
Menge: 1,000 psch

### Titel 03 Winterdienst

#### Bereich 03.01 Winterdienst

**03.01.1 Schnee-/Eisräumung - 1 m Räumbreite**
Räumen von Schnee und Eis auf sämtlichen Flächen gemäß
Flächenaufstellung / Flächenverzeichnis und der
besonderen
Erfordernisse am Erfüllungsort (z. Bsp. Wege im
Gelände, Gehwege,
Hofflächen, Straßenflächen, Tiefgarageneinfahrten,
Eingangsbereiche
vor Gebäuden, Behinderteneingänge).

Streuen
Aufbringen von auftauenden oder abstumpfenden
Streustoffen auf die
Verkehrsflächen zur Bekämpfung der Winterglätte (auch
bei
Glättebildung ohne Schnee). Die Verwendung von
auftauenden
Streumitteln ist insoweit zulässig, als dass zur
Gewährleistung der
Verkehrssicherheit hinreichend geboten ist.

Streugutentfernung
Entfernen des Streugutes von den Flächen gemäß
Flächenverzeichnis, innerhalb der ersten zwei Wochen
nach Ende der
Wintersaison.
Abtransport Streugut / Eis / Schnee.
Wegbringen des Streugutes/ Eis / Schnees vom
Erfüllungsort und
fachgerechte ggf. gebührenpflichtige Entsorgung
desgleichen.

Flächenabgrenzung
Nach Ablauf des ersten Vertragsjahressind durch den
Auftragnehmer
die Flächen in m² zu benennen, auf denen die Schnee-
und
Eisbeseitigung manuell bzw. maschinell durchgeführt
wurde.

Anzubieten ist die Leistung für jeweils ein
Kalenderjahr.
Menge: 9009,000 m²

**03.01.2 Schnee-/Eisräumung - maschinell (Flächen)**
Räumen von Schnee und Eis auf sämtlichen Flächen gemäß
Flächenaufstellung / Flächenverzeichnis und der
besonderen
Erfordernisse am Erfüllungsort (z. Bsp. Wege im
Gelände, öffentliche
Gehwege, Hofflächen, Straßenflächen,
Tiefgarageneinfahrten,
Eingangsbereiche vor Gebäuden, Behinderteneingänge,
Parkplatzzuwegung, Fußwege und Einfahrten).

Streuen
Aufbringen von auftauenden oder abstumpfenden
Streustoffen auf die
Verkehrsflächen zur Bekämpfung der Winterglätte (auch
bei
Glättebildung ohne Schnee). Die Verwendung von
auftauenden
Streumitteln ist insoweit zulässig, als dass zur
Gewährleistung der
Verkehrssicherheit hinreichend geboten ist.

Streugutentfernung
Entfernen des Streugutes von den Flächen gemäß
Flächenverzeichnis, innerhalb der ersten zwei Wochen
nach Ende der
Wintersaison.

Abtransport Streugut / Eis / Schnee
Wegbringen des Streugutes/ Eis / Schnees vom
Erfüllungsort und
fachgerechte ggf. gebührenpflichtige Entsorgung
desgleichen.

Anzubieten ist die Leistung für jeweils ein
Kalenderjahr.
Menge: 40169,000 m²

### Titel 04 Dokumentation Flächenmanagement

#### Bereich 04.01 Dokumentation Flächenmanagement

**04.01.1 Dokumentation Flächenmanagement**
Zur Dokumentation der ausgeschriebenen Leistungen ist
ein digitales
Flächenmanagementsystem zu nutzen.

Der Auftragnehmer stellt hierfür ein Datenbank- bzw.
Flächenmanagementsystem inklusive Serverbetrieb
bereit. Der
Auftragnehmer stellt sicher, dass die Daten durch eine
technische
Störung nicht verloren gehen oder gelöscht werden. Des
Weiteren
sind die Daten in einem redundanten System vorzuhalten.

Der Auftraggeber muss über ein übersichtliches
Dashboard jederzeit
Einblick in den aktuellen Leistungsstand der Bereiche
Grünflächenpflege, Graureinigung und Winterdienst
erhalten.
Es muss nachvollziehbar sein, wann welche Flächen in
welchem
Umfang bearbeitet wurden.

Die Einrichtung der Nutzer sowie die Vergabe und
Anpassung der
Zugriffsrechte erfolgt durch den Auftragnehmer nach
Vorgabe des
Auftraggebers. Alle vom Auftraggeber benannten Nutzer
sind durch
den Auftragnehmer in die Nutzung des Systems
einzuweisen.

Das Flächenmanagement muss nach den Vorgaben des
Auftraggebers in Bereiche aufgeteilt werden, die
unterschiedliche
Wirtschaftseinheiten beinhalten. Die Abrechnung von
Leistungen
erfolgt nach den definierten Bereichen im
Flächenmanagement.

Das Flächenmanagement muss für unterschiedliche Nutzer
verschiedene Rechte ermöglichen (Teilansicht,
Kompletteinsicht,
Administrator etc.). Die Einrichtung und
Rechteverwaltung ist durch
den Auftragnehmer nach Wunsch des Auftraggebers
einzurichten und
bei Bedarf anzupassen.

Sämtliche Nutzer des Auftraggebers, die das
Flächenmanagement
nutzen sollen, sind in das Flächenmanagement-Tool
einzuweisen.

Anzubieten ist die Leistung für jeweils ein
Kalenderjahr.
Menge: 1,000 psch

USt %: 19,00
